# Captador solar térmico para instalación colectiva, integrado en cubierta inclinada

- Propiedad del archivo: CYPE Ingenieros S.A.
- Formato: FIEBDC-3/2016
- Programa: Generador de precios de la construcción. CYPE Ingenieros, S.A.
- Fecha: 03/05/2023
- Divisa: EUR
- Costes indirectos: 3 %
- IVA: 21 %

## I Instalaciones

### IC Calefacción, refrigeración, climatización y A.C.S.

#### ICB Captación solar

**ICB012** Ud Captador solar térmico para instalación colectiva, integrado en cubierta inclinada.
Captador solar térmico formado por batería de 2 módulos, compuesto cada uno de ellos de un captador solar térmico plano, modelo auroFLOW plus VFK 135 VD "VAILLANT", para sistema de drenaje automático del líquido solar, formado por panel en posición vertical, de 2033x1233x80 mm, superficie útil 2,35 m², rendimiento óptico 0,814, coeficiente de pérdidas primario 2,645 W/m²K y coeficiente de pérdidas secundario 0,033 W/m²K², según UNE-EN 12975-2, marco de aluminio anodizado color negro, absorbedor de aluminio y cobre con tratamiento selectivo y cubierta protectora con vidrio de seguridad de 3,2 mm de espesor, colocados sobre estructura soporte para cubierta inclinada. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38vai215a | Ud | Captador solar térmico plano, modelo auroFLOW plus VFK 135 VD "VAILLANT", para sistema de drenaje automático del líquido solar, formado por panel en posición vertical, de 2033x1233x80 mm, superficie útil 2,35 m², rendimiento óptico 0,814, coeficiente de pérdidas primario 2,645 W/m²K y coeficiente de pérdidas secundario 0,033 W/m²K², según UNE-EN 12975-2, marco de aluminio anodizado color negro, absorbedor de aluminio y cobre con tratamiento selectivo y cubierta protectora con vidrio de seguridad de 3,2 mm de espesor. (material) | 2 | 750 | 1500.000 |
| mt38vai556a | Ud | Estructura soporte de captador solar térmico de 2 paneles, integrados en tejado de 22° a 75° de inclinación, "VAILLANT". (material) | 1 | 895 | 895.000 |
| mt38vai551a | Ud | Kit de conexiones hidráulicas de entrada y salida para batería de captadores solares térmicos, "VAILLANT", con sonda de temperatura. (material) | 1 | 105 | 105.000 |
| mt38vai552a | Ud | Kit de conexiones hidráulicas para unión de captadores solares térmicos, "VAILLANT". (material) | 1 | 45 | 45.000 |
| mt38csg120 | Ud | Purgador automático, especial para aplicaciones de energía solar térmica, equipado con válvula de esfera y cámara de acumulación de vapor. (material) | 1 | 72.75 | 72.750 |
| mt38csg110 | Ud | Válvula de seguridad especial para aplicaciones de energía solar térmica, para una temperatura máxima de 130°C. (material) | 1 | 38.8 | 38.800 |
| mt38vai538a | Ud | Bidón de 10 l de fluido anticongelante, "VAILLANT". (material) | 1 | 50 | 50.000 |
| mt37sve010d | Ud | Válvula de esfera de latón niquelado para roscar de 1". (material) | 2 | 12.15 | 24.300 |
| mo009 | h | Oficial 1ª instalador de captadores solares. (mano de obra) | 5 | 22 | 110.000 |
| mo108 | h | Ayudante instalador de captadores solares. (mano de obra) | 5 | 20.3 | 101.500 |
| % | % | Costes directos complementarios | 2 % | 2942.350 | 58.847 |
|  |  | Costes directos |  |  | 3001.197 |

## Recursos

**mt38vai215a** Ud Captador solar térmico plano
Datos técnicos: Coste energético 1632.326 MJ; Emisión de CO2 82.181 kg
Residuos:
- embalaje: re150101 Envases de papel y cartón. (componente de residuo); rendimiento 2.725 kg; Código LER 15 01 01; Masa del elemento 1 kg; Volumen 0.001333 m3

**mt38csg110** Ud Válvula de seguridad especial para aplicaciones de energía solar térmica, para una temperatura máxima de 130°C
Datos técnicos: Coste energético 511.326 MJ; Emisión de CO2 34.399 kg
Residuos:
- embalaje: re150101 Envases de papel y cartón; rendimiento 0.072 kg

**mt37sve010d** Ud Válvula de esfera de latón niquelado para roscar de 1"
Datos técnicos: Coste energético 843.399 MJ; Emisión de CO2 56.701 kg
Residuos:
- embalaje: re150101 Envases de papel y cartón; rendimiento 0.072 kg
