# Caldera de pie, de condensación

- Propiedad del archivo: CYPE INGENIEROS, S.A.
- Formato: FIEBDC-3/2002
- Divisa: EUR
- Costes indirectos: 3.00 %
- IVA: 21.00 %

**ICC216** Ud Caldera de pie, de condensación, con intercambiador tubular de acero inoxidable y quemador presurizado para gasóleo, de llama azul, de dos etapas, modelo icoVIT exclusiv VKO 156/3-7 "VAILLANT", eficiencia energética clase A, rendimiento 105% (40/30°C), potencia útil de 11,7 a 15,8 kW (40/30°C), presión sonora 50 dBA, dimensiones 1272x570x700 mm, peso 159 kg, con sistema electrónico con tecnología eBus, sistema Pro E de conexiones, sistema DIA System Plus para la visualización de fallos en pantalla, sistema AKS (Aqua Kondens System) de aprovechamiento de la energía de condensación para producir agua caliente mediante interacumulador, sistema de encendido por electrodos, con filtro de gasóleo con purgador automático de aire, con grupo de seguridad, interacumulador de A.C.S. de acero vitrificado, mural, 68 l, altura 720 mm, anchura 570 mm, profundidad 700 mm, eficiencia energética clase B, modelo uniSTOR VIH R Q 75 B, con termómetro para acumulador, sin incluir el conducto para evacuación de los productos de la combustión. Totalmente montada, conexionada y probada.
Caldera de pie, de condensación, con intercambiador tubular de acero inoxidable y quemador presurizado para gasóleo, de llama azul, de dos etapas, modelo icoVIT exclusiv VKO 156/3-7 "VAILLANT", eficiencia energética clase A, rendimiento 105% (40/30°C), potencia útil de 11,7 a 15,8 kW (40/30°C), presión sonora 50 dBA, dimensiones 1272x570x700 mm, peso 159 kg, con sistema electrónico con tecnología eBus, sistema Pro E de conexiones, sistema DIA System Plus para la visualización de fallos en pantalla, sistema AKS (Aqua Kondens System) de aprovechamiento de la energía de condensación para producir agua caliente mediante interacumulador, sistema de encendido por electrodos, con filtro de gasóleo con purgador automático de aire, con grupo de seguridad, interacumulador de A.C.S. de acero vitrificado, mural, 68 l, altura 720 mm, anchura 570 mm, profundidad 700 mm, eficiencia energética clase B, modelo uniSTOR VIH R Q 75 B, con termómetro para acumulador, sin incluir el conducto para evacuación de los productos de la combustión. Totalmente montada, conexionada y probada.
Incluye: Replanteo. Presentación de los elementos. Montaje de la caldera y sus accesorios. Conexionado con las redes de conducción de agua, de gasóleo, de salubridad y eléctrica, y con el conducto de evacuación de los productos de la combustión. Puesta en marcha.
Criterio de medición de proyecto: Número de unidades previstas, según documentación gráfica de Proyecto.
Criterio de medición de obra: Se medirá el número de unidades realmente ejecutadas según especificaciones de Proyecto.

| Código | Ud | Descripción | Rendimiento | Precio | Importe |
|---|---|---|---|---|---|
| mt38vai005a | Ud | Caldera de pie, de condensación, con intercambiador tubular de acero inoxidable y quemador presurizado para gasóleo, de llama azul, de dos etapas, modelo icoVIT exclusiv VKO 156/3-7 "VAILLANT", eficiencia energética clase A, rendimiento 105% (40/30°C), potencia útil de 11,7 a 15,8 kW (40/30°C), presión sonora 50 dBA, dimensiones 1272x570x700 mm, peso 159 kg, con sistema electrónico con tecnología eBus, sistema Pro E de conexiones, sistema DIA System Plus para la visualización de fallos en pantalla, sistema AKS (Aqua Kondens System) de aprovechamiento de la energía de condensación para producir agua caliente mediante interacumulador, sistema de encendido por electrodos. (material) | 1.000 | 4695.00 | 4695.00 |
| mt38vai572a | Ud | Filtro de gasóleo con purgador automático de aire, "VAILLANT". (material) | 1.000 | 140.00 | 140.00 |
| mt38vai573a | Ud | Grupo de seguridad, "VAILLANT", para caldera icoVIT exclusiv. (material) | 1.000 | 85.00 | 85.00 |
| mt38vai115aa | Ud | Interacumulador de A.C.S. de acero vitrificado, mural, 68 l, altura 720 mm, anchura 440 mm, profundidad 440 mm, eficiencia energética clase B, modelo uniSTOR VIH R Q 75 B "VAILLANT", con intercambiador de un serpentín (superficie de intercambio 0,85 m²). (material) | 1.000 | 835.00 | 835.00 |
| mt38vai522a | Ud | Termómetro para acumulador, "VAILLANT". (material) | 1.000 | 60.00 | 60.00 |
| mt38www012 | Ud | Material auxiliar para instalaciones de calefacción y A.C.S. (material) | 1.000 | 2.10 | 2.10 |
| mo004 | h | Oficial 1ª calefactor. (mano de obra) | 1.359 | 19.42 | 26.39 |
| mo103 | h | Ayudante calefactor. (mano de obra) | 1.359 | 17.86 | 24.27 |
| % | % | Costes directos complementarios | 2 % | 5867.76 | 117.36 |
|  |  | Costes directos |  |  | 5985.12 |
