# Suministro e instalación en techo de recuperador de calor y humedad aire-aire

- Propiedad del archivo: CYPE INGENIEROS, S.A.
- Formato: FIEBDC-3/2002
- Divisa: EUR
- Costes indirectos: 3.00 %
- IVA: 21.00 %

**ICR118** Ud Suministro e instalación en techo de recuperador de calor y humedad aire-aire, modelo recoVAIR VAR 260/4 "VAILLANT", instalación mural, calificación energética clase A, caudal de aire máximo 260 m³/h, presión estática a caudal de aire máximo 185 Pa, presión sonora a 1 m 42 dBA, eficiencia de recuperación calorífica 92%, dimensiones 885x595x631 mm, peso 40 kg, alimentación monofásica a 230 V, con certificación Passiv Haus PHI, intercambiador de flujo cruzado, diámetro interior de los conductos 180 mm, ventiladores de alta eficiencia, filtros de aire (tipo G4 en la salida y tipo F7 en la entrada), bypass con servomotor para cambio de modo de operación de recuperación a free-cooling y mando integrado con pantalla para la gestión del funcionamiento del sistema en función del nivel de humedad medido internamente.
Suministro e instalación en techo de recuperador de calor y humedad aire-aire, modelo recoVAIR VAR 260/4 "VAILLANT", instalación mural, calificación energética clase A, caudal de aire máximo 260 m³/h, presión estática a caudal de aire máximo 185 Pa, presión sonora a 1 m 42 dBA, eficiencia de recuperación calorífica 92%, dimensiones 885x595x631 mm, peso 40 kg, alimentación monofásica a 230 V, con certificación Passiv Haus PHI, intercambiador de flujo cruzado, diámetro interior de los conductos 180 mm, ventiladores de alta eficiencia, filtros de aire (tipo G4 en la salida y tipo F7 en la entrada), bypass con servomotor para cambio de modo de operación de recuperación a free-cooling y mando integrado con pantalla para la gestión del funcionamiento del sistema en función del nivel de humedad medido internamente.
Incluye: Replanteo. Colocación y fijación. Conexionado y comprobación de su correcto funcionamiento.
Criterio de medición de proyecto: Número de unidades previstas, según documentación gráfica de Proyecto.
Criterio de medición de obra: Se medirá el número de unidades realmente ejecutadas según especificaciones de Proyecto.

| Código | Ud | Descripción | Rendimiento | Precio | Importe |
|---|---|---|---|---|---|
| mt42vai202e | Ud | Recuperador de calor y humedad aire-aire, modelo recoVAIR VAR 260/4 "VAILLANT", instalación mural, calificación energética clase A, caudal de aire máximo 260 m³/h, presión estática a caudal de aire máximo 185 Pa, presión sonora a 1 m 42 dBA, eficiencia de recuperación calorífica 92%, dimensiones 885x595x631 mm, peso 40 kg, alimentación monofásica a 230 V, con certificación Passiv Haus PHI, intercambiador de flujo cruzado, diámetro interior de los conductos 180 mm, ventiladores de alta eficiencia, filtros de aire (tipo G4 en la salida y tipo F7 en la entrada), bypass con servomotor para cambio de modo de operación de recuperación a free-cooling y mando integrado con pantalla para la gestión del funcionamiento del sistema en función del nivel de humedad medido internamente. (material) | 1.000 | 2920.00 | 2920.00 |
| mo005 | h | Oficial 1ª instalador de climatización. (mano de obra) | 0.601 | 19.11 | 11.49 |
| mo104 | h | Ayudante instalador de climatización. (mano de obra) | 0.601 | 17.50 | 10.52 |
| % | % | Costes directos complementarios | 2 % | 2942.01 | 58.84 |
|  |  | Costes directos |  |  | 3000.85 |
