# Fancoil vertical de suelo, sistema de dos tubos

- Propiedad del archivo: CYPE INGENIEROS, S.A.
- Formato: FIEBDC-3/2002
- Divisa: EUR
- Costes indirectos: 3.00 %
- IVA: 21.00 %

## I Instalaciones

### IC Calefacción, refrigeración, climatización y A.C.S.

#### ICF Unidades no autónomas para climatización

**ICF040** Ud Fancoil vertical de suelo, sistema de dos tubos.
Fancoil vertical de suelo con envolvente, modelo aroVAIR VA 2-015 CN "VAILLANT", de 3 velocidades, potencia frigorífica a velocidad máxima/media/mínima 1,5/1,06/0,92 kW, potencia frigorífica sensible a velocidad máxima 1,14 kW (temperatura de bulbo húmedo del aire interior 19°C, temperatura de entrada del agua 7°C, salto térmico 5°C), pérdida de carga del agua en refrigeración 7,63 kPa, potencia calorífica a velocidad máxima/media/mínima 1,57/1,07/0,92 kW (temperatura de bulbo seco del aire interior 20°C, temperatura de entrada del agua 50°C), pérdida de carga del agua en calefacción 7,63 kPa, caudal de agua 0,28 m³/h, caudal de aire a velocidad máxima/media/mínima 255/170/150 m³/h, presión sonora a velocidad máxima/media/mínima 47/37/34 dBA, dimensiones 790x495x200 mm, peso 18 kg. Regulación: control integrado en el fancoil modelo VA 2-WC C. Accesorios: válvula de 3 vías, modelo VA 2-3VWC; pies de apoyo para fancoil vertical de suelo VA 2-CN. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42vai108d | Ud | Fancoil vertical de suelo con envolvente, modelo aroVAIR VA 2-015 CN "VAILLANT", de 3 velocidades, potencia frigorífica a velocidad máxima/media/mínima 1,5/1,06/0,92 kW, potencia frigorífica sensible a velocidad máxima 1,14 kW (temperatura de bulbo húmedo del aire interior 19°C, temperatura de entrada del agua 7°C, salto térmico 5°C), pérdida de carga del agua en refrigeración 7,63 kPa, potencia calorífica a velocidad máxima/media/mínima 1,57/1,07/0,92 kW (temperatura de bulbo seco del aire interior 20°C, temperatura de entrada del agua 50°C), pérdida de carga del agua en calefacción 7,63 kPa, caudal de agua 0,28 m³/h, caudal de aire a velocidad máxima/media/mínima 255/170/150 m³/h, presión sonora a velocidad máxima/media/mínima 47/37/34 dBA, dimensiones 790x495x200 mm, peso 18 kg. (material) | 1.000 | 480.00 | 480.00 |
| mt42vai105a | Ud | Válvula de 3 vías, modelo VA 2-3VWC "VAILLANT", con actuador y tubos de conexión, para fancoil vertical de suelo VA 2-CN. (material) | 1.000 | 260.00 | 260.00 |
| mt42vai121a | Ud | Pies de apoyo para fancoil vertical de suelo VA 2-CN "VAILLANT". (material) | 1.000 | 45.00 | 45.00 |
| mt42vai120a | Ud | Control para integrar en el fancoil vertical de suelo VA 2-CN, modelo VA 2-WC C "VAILLANT". (material) | 1.000 | 85.00 | 85.00 |
| mt37sve010c | Ud | Válvula de esfera de latón niquelado para roscar de 3/4". (material) | 2.000 | 7.30 | 14.60 |
| mo005 | h | Oficial 1ª instalador de climatización. (mano de obra) | 3.088 | 23.74 | 73.31 |
| mo104 | h | Ayudante instalador de climatización. (mano de obra) | 3.088 | 21.90 | 67.63 |
| % | % | Costes directos complementarios | 2 % | 1025.54 | 20.51 |
|  |  | Costes directos |  |  | 1046.05 |
