# Equipo de aire acondicionado con unidades interiores de pared, sistema aire-aire multi-split

- Propiedad del archivo: CYPE INGENIEROS, S.A.
- Formato: FIEBDC-3/2002
- Divisa: EUR
- Costes indirectos: 3.00 %
- IVA: 21.00 %

## I Instalaciones

### IC Calefacción, refrigeración, climatización y A.C.S.

#### ICN Unidades autónomas de climatización

**ICN021** Ud Equipo de aire acondicionado con unidades interiores de pared, sistema aire-aire multi-split.
Equipo de aire acondicionado, sistema aire-aire multi-split 3x1, para gas R-32, bomba de calor, alimentación monofásica (230V/50Hz), modelo climaVAIR plus VAM8-087W308 "VAILLANT", potencia frigorífica nominal 8 kW, consumo eléctrico en refrigeración 2,3 kW, SEER 6,1 (clase A++), potencia calorífica nominal 9,5 kW, consumo eléctrico en calefacción 2,65 kW, SCOP 4 (clase A+), formado por dos unidades interiores de pared VAI8-025 WMNI, con las siguientes características cada una de ellas: presión sonora mínima/máxima: 28/39 dBA, una unidad interior VAI8-035 WMNI, presión sonora mínima/máxima: 31/42 dBA, filtro purificador del aire y pantalla LCD retroiluminada, mandos a distancia inalámbricos, y una unidad exterior VAI8-080 W4NO, con compresor tipo Inverter DC, diámetro de conexión de la tubería de gas 3/8", diámetro de conexión de la tubería de líquido 1/4", con amortiguadores de muelles, soportes y fijaciones de las unidades interior y exterior, tubería de desagüe con sifón, conexión frigorífica entre unidades, conexión eléctrica entre unidades, sujeción y protección mecánica de los tendidos de líneas con ocultación bajo canaleta registrable en zonas vistas. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42vai318a | Ud | Equipo de aire acondicionado, sistema aire-aire multi-split 3x1, para gas R-32, bomba de calor, alimentación monofásica (230V/50Hz), modelo climaVAIR plus VAM8-087W308 "VAILLANT", potencia frigorífica nominal 8 kW, consumo eléctrico en refrigeración 2,3 kW, SEER 6,1 (clase A++), potencia calorífica nominal 9,5 kW, consumo eléctrico en calefacción 2,65 kW, SCOP 4 (clase A+), formado por dos unidades interiores de pared VAI8-025 WMNI, con las siguientes características cada una de ellas: presión sonora mínima/máxima: 28/39 dBA, una unidad interior VAI8-035 WMNI, presión sonora mínima/máxima: 31/42 dBA, filtro purificador del aire y pantalla LCD retroiluminada, mandos a distancia inalámbricos, y una unidad exterior VAI8-080 W4NO, con compresor tipo Inverter DC, diámetro de conexión de la tubería de gas 3/8", diámetro de conexión de la tubería de líquido 1/4", con amortiguadores de muelles, soportes y fijaciones de las unidades interior y exterior, tubería de desagüe con sifón, conexión frigorífica entre unidades, conexión eléctrica entre unidades, sujeción y protección mecánica de los tendidos de líneas con ocultación bajo canaleta registrable en zonas vistas. (material) | 1.000 | 3100.00 | 3100.00 |
| mt42www080 | Ud | Kit de amortiguadores antivibración de suelo, formado por cuatro amortiguadores de caucho, con sus tornillos, tuercas y arandelas correspondientes. (material) | 1.000 | 8.00 | 8.00 |
| mo005 | h | Oficial 1ª instalador de climatización. (mano de obra) | 4.000 | 22.74 | 90.96 |
| mo104 | h | Ayudante instalador de climatización. (mano de obra) | 4.000 | 20.98 | 83.92 |
| % | % | Costes directos complementarios | 2 % | 3282.88 | 65.66 |
|  |  | Costes directos |  |  | 3348.54 |
