# Grupo hidráulico para circuito de calefacción

- Propiedad del archivo: CYPE INGENIEROS, S.A.
- Formato: FIEBDC-3/2002
- Divisa: EUR
- Costes indirectos: 3.00 %
- IVA: 21.00 %

## I Instalaciones

### IC Calefacción, refrigeración, climatización y A.C.S.

#### ICS Sistemas de conducción de agua

**ICS110** Ud Grupo hidráulico para circuito de calefacción.
Grupo hidráulico de impulsión directa, "VAILLANT", con bomba de circulación de alta eficiencia, termómetros en impulsión y en retorno, llave de corte con dispositivo antirretorno en impulsión, llave de corte en retorno, bypass, aislamiento térmico y conexiones de 1".
Incluye: Replanteo. Colocación de los componentes del grupo. Conexionado y comprobación de su correcto funcionamiento.
Criterio de medición de proyecto: Número de unidades previstas, según documentación gráfica de Proyecto.
Criterio de medición de obra: Se medirá el número de unidades realmente ejecutadas según especificaciones de Proyecto.

| Código | Ud | Descripción | Rendimiento | Precio | Importe |
|---|---|---|---|---|---|
| mt38vai706a | Ud | Grupo hidráulico de impulsión directa, "VAILLANT", con bomba de circulación de alta eficiencia, termómetros en impulsión y en retorno, llave de corte con dispositivo antirretorno en impulsión, llave de corte en retorno, bypass, aislamiento térmico y conexiones de 1". (material) | 1.000 | 835.00 | 835.00 |
| mo011 | h | Oficial 1ª montador. (mano de obra) | 0.200 | 23.74 | 4.75 |
| mo080 | h | Ayudante montador. (mano de obra) | 0.200 | 21.94 | 4.39 |
| % | % | Costes directos complementarios | 2 % | 844.14 | 16.88 |
|  |  | Costes directos |  |  | 861.02 |
