# Fancoil mural, sistema de dos tubos

- Propiedad del archivo: CYPE Ingenieros S.A.
- Formato: FIEBDC-3/2016
- Programa: Generador de precios de la construcción. CYPE Ingenieros, S.A.
- Fecha: 23/05/2025
- Divisa: EUR
- Costes indirectos: 3 %
- IVA: 21 %

## I Instalaciones

### IC Calefacción, refrigeración, climatización y A.C.S.

#### ICF Unidades no autónomas para climatización

**ICF060** Ud Fancoil mural, sistema de dos tubos.
Fancoil mural, modelo aroVAIR VA 2-025 WN "VAILLANT", de 3 velocidades, potencia frigorífica a velocidad máxima/media/mínima 2,7/2,59/2,39 kW, potencia frigorífica sensible a velocidad máxima 2,15 kW (temperatura de bulbo húmedo del aire interior 19°C, temperatura de entrada del agua 7°C, salto térmico 5°C), pérdida de carga del agua en refrigeración 31,61 kPa, potencia calorífica a velocidad máxima/media/mínima 2,94/2,8/2,58 kW (temperatura de bulbo seco del aire interior 20°C, temperatura de entrada del agua 50°C), pérdida de carga del agua en calefacción 32,66 kPa, caudal de agua en refrigeración 0,48 m³/h, caudal de aire a velocidad máxima/media/mínima 492/454/400 m³/h, presión sonora a velocidad máxima/media/mínima 32/30/27 dBA, dimensiones 915x290x230 mm, peso 12,7 kg, con válvula de 3 vías y actuador, pantalla digital en el frontal de la unidad y mando a distancia inalámbrico. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42vai102a | Ud | Fancoil mural, modelo aroVAIR VA 2-025 WN "VAILLANT", de 3 velocidades, potencia frigorífica a velocidad máxima/media/mínima 2,7/2,59/2,39 kW, potencia frigorífica sensible a velocidad máxima 2,15 kW (temperatura de bulbo húmedo del aire interior 19°C, temperatura de entrada del agua 7°C, salto térmico 5°C), pérdida de carga del agua en refrigeración 31,61 kPa, potencia calorífica a velocidad máxima/media/mínima 2,94/2,8/2,58 kW (temperatura de bulbo seco del aire interior 20°C, temperatura de entrada del agua 50°C), pérdida de carga del agua en calefacción 32,66 kPa, caudal de agua en refrigeración 0,48 m³/h, caudal de aire a velocidad máxima/media/mínima 492/454/400 m³/h, presión sonora a velocidad máxima/media/mínima 32/30/27 dBA, dimensiones 915x290x230 mm, peso 12,7 kg, con válvula de 3 vías y actuador, pantalla digital en el frontal de la unidad y mando a distancia inalámbrico. (material) | 1 | 670 | 670.000 |
| mt37sve010c | Ud | Válvula de esfera de latón niquelado para roscar de 3/4". (material) | 2 | 7.3 | 14.600 |
| mo005 | h | Oficial 1ª instalador de climatización. (mano de obra) | 3.5 | 23.74 | 83.090 |
| mo104 | h | Ayudante instalador de climatización. (mano de obra) | 3.5 | 21.9 | 76.650 |
| % | % | Costes directos complementarios | 2 % | 844.340 | 16.887 |
|  |  | Costes directos |  |  | 861.227 |

## Recursos

**mt37sve010c** Ud Válvula de esfera de latón niquelado para roscar de 3/4"
Datos técnicos: Coste energético 720.409 MJ; Emisión de CO2 48.441 kg
Residuos:
- embalaje: re150101 Envases de papel y cartón. (componente de residuo); rendimiento 0.072 kg; Código LER 15 01 01; Masa del elemento 1 kg; Volumen 0.001333 m3
