# Grupo hidráulico con intercambiador para producción de A.C.S

- Propiedad del archivo: CYPE Ingenieros S.A.
- Formato: FIEBDC-3/2016
- Programa: Generador de precios de la construcción. CYPE Ingenieros, S.A.
- Fecha: 20/05/2024
- Divisa: EUR
- Costes indirectos: 3 %
- IVA: 21 %

## I Instalaciones

### IC Calefacción, refrigeración, climatización y A.C.S.

#### ICS Sistemas de conducción de agua

**ICS100** Ud Grupo hidráulico con intercambiador para producción de A.C.S.
Grupo hidráulico para producción de A.C.S., caudal 90 l/min, modelo aguaFLOW plus VPM 90/3 W "VAILLANT", de suelo, formado por intercambiador de placas de acero inoxidable, bomba de circulación para el circuito de calefacción, sonda de temperatura, válvula de tres vías y central de regulación con pantalla de visualización de la producción de A.C.S. Incluso válvulas de corte, elementos de montaje y accesorios necesarios para su correcto funcionamiento.
Incluye: Replanteo. Colocación y fijación. Conexionado. Puesta en marcha.
Criterio de medición de proyecto: Número de unidades previstas, según documentación gráfica de Proyecto.
Criterio de medición de obra: Se medirá el número de unidades realmente ejecutadas según especificaciones de Proyecto.

| Código | Ud | Descripción | Rendimiento | Precio | Importe |
|---|---|---|---|---|---|
| mt38vai537a | Ud | Grupo hidráulico para producción de A.C.S., caudal 90 l/min, modelo aguaFLOW plus VPM 90/3 W "VAILLANT", de suelo, formado por intercambiador de placas de acero inoxidable, bomba de circulación para el circuito de calefacción, sonda de temperatura, válvula de tres vías y central de regulación con pantalla de visualización de la producción de A.C.S. (material) | 1 | 7540 | 7540.000 |
| mt38www011 | Ud | Material auxiliar para instalaciones de A.C.S. (material) | 1 | 1.45 | 1.450 |
| mo004 | h | Oficial 1ª calefactor. (mano de obra) | 0.7 | 22.74 | 15.918 |
| mo103 | h | Ayudante calefactor. (mano de obra) | 0.7 | 20.98 | 14.686 |
| % | % | Costes directos complementarios | 2 % | 7572.054 | 151.441 |
|  |  | Costes directos |  |  | 7723.495 |
