# Grupo hidráulico para circuito de calefacción

- Propiedad del archivo: CYPE Ingenieros S.A.
- Formato: FIEBDC-3/2016
- Programa: Generador de precios de la construcción. CYPE Ingenieros, S.A.
- Fecha: 23/05/2025
- Divisa: EUR
- Costes indirectos: 3 %
- IVA: 21 %

## I Instalaciones

### IC Calefacción, refrigeración, climatización y A.C.S.

#### ICS Sistemas de conducción de agua

**ICS110** Ud Grupo hidráulico para circuito de calefacción.
Grupo hidráulico de impulsión directa, "VAILLANT", con bomba de circulación de alta eficiencia, termómetros en impulsión y en retorno, llave de corte con dispositivo antirretorno en impulsión, llave de corte en retorno, bypass, aislamiento térmico y conexiones de 1".
Incluye: Replanteo. Colocación de los componentes del grupo. Conexionado y comprobación de su correcto funcionamiento.
Criterio de medición de proyecto: Número de unidades previstas, según documentación gráfica de Proyecto.
Criterio de medición de obra: Se medirá el número de unidades realmente ejecutadas según especificaciones de Proyecto.

| Código | Ud | Descripción | Rendimiento | Precio | Importe |
|---|---|---|---|---|---|
| mt38vai706a | Ud | Grupo hidráulico de impulsión directa, "VAILLANT", con bomba de circulación de alta eficiencia, termómetros en impulsión y en retorno, llave de corte con dispositivo antirretorno en impulsión, llave de corte en retorno, bypass, aislamiento térmico y conexiones de 1". (material) | 1 | 835 | 835.000 |
| mo011 | h | Oficial 1ª montador. (mano de obra) | 0.2 | 23.74 | 4.748 |
| mo080 | h | Ayudante montador. (mano de obra) | 0.2 | 21.94 | 4.388 |
| % | % | Costes directos complementarios | 2 % | 844.136 | 16.883 |
|  |  | Costes directos |  |  | 861.019 |

## Recursos

**mt38vai706a** Ud Grupo hidráulico de impulsión directa
Datos técnicos: Coste energético 0.857 MJ; Emisión de CO2 1.349 kg
Residuos:
- embalaje: re150101 Envases de papel y cartón. (componente de residuo); rendimiento 1.587 kg; Código LER 15 01 01; Masa del elemento 1 kg; Volumen 0.001333 m3
