# Unidad aire-agua, bomba de calor aerotérmica, para calefacción y refrigeración

- Propiedad del archivo: CYPE Ingenieros S.A.
- Formato: FIEBDC-3/2016
- Programa: Generador de precios de la construcción. CYPE Ingenieros, S.A.
- Fecha: 23/05/2025
- Divisa: EUR
- Costes indirectos: 3 %
- IVA: 21 %

## I Instalaciones

### IC Calefacción, refrigeración, climatización y A.C.S.

#### ICV Unidades centralizadas para calefacción, refrigeración, climatización y A.C.S.

**ICV040** Ud Unidad aire-agua, bomba de calor aerotérmica, para calefacción y refrigeración.
Bomba de calor aerotérmica, aire-agua, para calefacción y refrigeración, modelo aroTHERM plus 4 básico "VAILLANT", para gas R-290, alimentación monofásica a 230 V, potencia calorífica 5,5 kW (temperatura de bulbo húmedo del aire exterior 7°C, temperatura de salida del agua 35°C, salto térmico 5°C), potencia frigorífica 5 kW (temperatura de bulbo seco del aire exterior 35°C, temperatura de salida del agua 18°C, salto térmico 5°C), COP 4,8, EER 3,37, SCOP 5,57, SEER 4,08, clase de eficiencia energética A+++, potencia sonora 51 dBA, dimensiones 765x1100x450 mm, peso 114 kg, rango de funcionamiento de temperatura del aire exterior desde -25 hasta 46°C, producción de agua caliente desde 5°C hasta 60°C, con compresor rotativo de alto rendimiento con modulación Inverter DC, intercambiador de placas de acero inoxidable, intercambiador externo de cobre con aleteado de alta capacidad, sonda de temperatura exterior, batería de intercambio con ventilador modulante de alto rendimiento, revestimiento exterior anticorrosión, bomba de circulación con clase de eficiencia energética A; con sistema de control sensoCOMFORT Radio (VRC 720f), con control de la temperatura con sonda exterior, display digital, inalámbrico, programación diaria y semanal, para control de varios circuitos de calefacción con módulos y termostatos adicionales y módulo de conectividad para control con la App myVAILLANT desde smartphone o tablet y control desde el servicio técnico oficial. Regulación: módulo para el control de 2 circuitos adicionales de calefacción, modelo VR 70. Accesorios: juego de 2 soportes antivibratorios, de caucho, para la unidad exterior. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai023aa | Ud | Bomba de calor aerotérmica, aire-agua, para calefacción y refrigeración, modelo aroTHERM plus 4 básico "VAILLANT", para gas R-290, alimentación monofásica a 230 V, potencia calorífica 5,5 kW (temperatura de bulbo húmedo del aire exterior 7°C, temperatura de salida del agua 35°C, salto térmico 5°C), potencia frigorífica 5 kW (temperatura de bulbo seco del aire exterior 35°C, temperatura de salida del agua 18°C, salto térmico 5°C), COP 4,8, EER 3,37, SCOP 5,57, SEER 4,08, clase de eficiencia energética A+++, potencia sonora 51 dBA, dimensiones 765x1100x450 mm, peso 114 kg, rango de funcionamiento de temperatura del aire exterior desde -25 hasta 46°C, producción de agua caliente desde 5°C hasta 60°C, con compresor rotativo de alto rendimiento con modulación Inverter DC, intercambiador de placas de acero inoxidable, intercambiador externo de cobre con aleteado de alta capacidad, sonda de temperatura exterior, batería de intercambio con ventilador modulante de alto rendimiento, revestimiento exterior anticorrosión, bomba de circulación con clase de eficiencia energética A; con sistema de control sensoCOMFORT Radio (VRC 720f), con control de la temperatura con sonda exterior, display digital, inalámbrico, programación diaria y semanal, para control de varios circuitos de calefacción con módulos y termostatos adicionales y módulo de conectividad para control con la App myVAILLANT desde smartphone o tablet y control desde el servicio técnico oficial. (material) | 1 | 8260 | 8260.000 |
| mt38vai611a | Ud | Módulo para el control de 2 circuitos adicionales de calefacción, modelo VR 70 "VAILLANT", con comunicación con protocolo Ebus y 2 sondas de temperatura VR 10. (material) | 1 | 265 | 265.000 |
| mt42vai027a | Ud | Juego de 2 soportes antivibratorios, de caucho, "VAILLANT". (material) | 1 | 150 | 150.000 |
| mo005 | h | Oficial 1ª instalador de climatización. (mano de obra) | 2.1 | 23.74 | 49.854 |
| mo104 | h | Ayudante instalador de climatización. (mano de obra) | 2.1 | 21.9 | 45.990 |
| % | % | Costes directos complementarios | 2 % | 8770.844 | 175.417 |
|  |  | Costes directos |  |  | 8946.261 |

## Recursos

**mt42vai023aa** Ud Bomba de calor aerotérmica
Datos técnicos: Coste energético 5186.818 MJ; Emisión de CO2 295.810 kg
Residuos:
- embalaje: re150101 Envases de papel y cartón. (componente de residuo); rendimiento 3 kg; Código LER 15 01 01; Masa del elemento 1 kg; Volumen 0.001333 m3
- embalaje: re170201 Madera. (componente de residuo); rendimiento 0.708 kg; Código LER 17 02 01; Masa del elemento 1 kg; Volumen 0.000909 m3
