# Equipo aire-agua, bomba de calor aerotérmica, para calefacción y refrigeración

- Propiedad del archivo: CYPE Ingenieros S.A.
- Formato: FIEBDC-3/2016
- Programa: Generador de precios de la construcción. CYPE Ingenieros, S.A.
- Fecha: 25/06/2025
- Divisa: EUR
- Costes indirectos: 3 %
- IVA: 21 %

## I Instalaciones

### IC Calefacción, refrigeración, climatización y A.C.S.

#### ICV Unidades centralizadas para calefacción, refrigeración, climatización y A.C.S.

**ICV042** Ud Equipo aire-agua, bomba de calor aerotérmica, para calefacción y refrigeración.
Equipo aire-agua, bomba de calor aerotérmica, para calefacción y refrigeración, modelo aroTHERM plus 4 autónomo "VAILLANT", para gas R-290, alimentación monofásica a 230 V, potencia calorífica 5,5 kW (temperatura de bulbo húmedo del aire exterior 7°C, temperatura de salida del agua 35°C, salto térmico 5°C), potencia frigorífica 5 kW (temperatura de bulbo seco del aire exterior 35°C, temperatura de salida del agua 18°C, salto térmico 5°C), COP 4,8, EER 3,37, SCOP 5,57, SEER 4,08, clase de eficiencia energética A+++, formado por: unidad exterior VWL 45/6 230V S3, potencia sonora 51 dBA, dimensiones 765x1100x450 mm, peso 114 kg, rango de funcionamiento de temperatura del aire exterior desde -25 hasta 46°C, producción de agua caliente desde 5°C hasta 60°C; módulo hidráulico MEH97/6, potencia sonora 29 dBA, dimensiones 720x440x350 mm, peso 20 kg, con vaso de expansión y resistencia eléctrica de apoyo; y sistema de control sensoCOMFORT Radio (VRC 720f), con control de la temperatura con sonda exterior, display digital, inalámbrico, programación diaria y semanal, para control de varios circuitos de calefacción con módulos y termostatos adicionales y módulo de conectividad para control con la App myVAILLANT desde smartphone o tablet y control desde el servicio técnico oficial. Regulación: módulo para el control de 2 circuitos adicionales de calefacción, modelo VR 70. Accesorios: juego de 2 soportes antivibratorios, de caucho, para la unidad exterior. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42vai024aa | Ud | Equipo aire-agua, bomba de calor aerotérmica, para calefacción y refrigeración, modelo aroTHERM plus 4 autónomo "VAILLANT", para gas R-290, alimentación monofásica a 230 V, potencia calorífica 5,5 kW (temperatura de bulbo húmedo del aire exterior 7°C, temperatura de salida del agua 35°C, salto térmico 5°C), potencia frigorífica 5 kW (temperatura de bulbo seco del aire exterior 35°C, temperatura de salida del agua 18°C, salto térmico 5°C), COP 4,8, EER 3,37, SCOP 5,57, SEER 4,08, clase de eficiencia energética A+++, formado por: unidad exterior VWL 45/6 230V S3, potencia sonora 51 dBA, dimensiones 765x1100x450 mm, peso 114 kg, rango de funcionamiento de temperatura del aire exterior desde -25 hasta 46°C, producción de agua caliente desde 5°C hasta 60°C; módulo hidráulico MEH97/6, potencia sonora 29 dBA, dimensiones 720x440x350 mm, peso 20 kg, con vaso de expansión y resistencia eléctrica de apoyo; y sistema de control sensoCOMFORT Radio (VRC 720f), con control de la temperatura con sonda exterior, display digital, inalámbrico, programación diaria y semanal, para control de varios circuitos de calefacción con módulos y termostatos adicionales y módulo de conectividad para control con la App myVAILLANT desde smartphone o tablet y control desde el servicio técnico oficial. (material) | 1 | 10165 | 10165.000 |
| mt38vai611a | Ud | Módulo para el control de 2 circuitos adicionales de calefacción, modelo VR 70 "VAILLANT", con comunicación con protocolo Ebus y 2 sondas de temperatura VR 10. (material) | 1 | 265 | 265.000 |
| mt42vai027a | Ud | Juego de 2 soportes antivibratorios, de caucho, "VAILLANT". (material) | 1 | 150 | 150.000 |
| mo005 | h | Oficial 1ª instalador de climatización. (mano de obra) | 2.1 | 23.74 | 49.854 |
| mo104 | h | Ayudante instalador de climatización. (mano de obra) | 2.1 | 21.9 | 45.990 |
| % | % | Costes directos complementarios | 2 % | 10675.844 | 213.517 |
|  |  | Costes directos |  |  | 10889.361 |

## Recursos

**mt42vai024aa** Ud Equipo aire-agua
Datos técnicos: Coste energético 6083.454 MJ; Emisión de CO2 347.627 kg
Residuos:
- embalaje: re150101 Envases de papel y cartón. (componente de residuo); rendimiento 3.221 kg; Código LER 15 01 01; Masa del elemento 1 kg; Volumen 0.001333 m3
- embalaje: re170201 Madera. (componente de residuo); rendimiento 0.735 kg; Código LER 17 02 01; Masa del elemento 1 kg; Volumen 0.000909 m3
