# Unidad agua-agua, bomba de calor, para calefacción y refrigeración

- Propiedad del archivo: CYPE Ingenieros S.A.
- Formato: FIEBDC-3/2016
- Programa: Generador de precios de la construcción. CYPE Ingenieros, S.A.
- Fecha: 25/06/2025
- Divisa: EUR
- Costes indirectos: 3 %
- IVA: 21 %

## I Instalaciones

### IC Calefacción, refrigeración, climatización y A.C.S.

#### ICV Unidades centralizadas para calefacción, refrigeración, climatización y A.C.S.

**ICV160** Ud Unidad agua-agua, bomba de calor, para calefacción y refrigeración.
Bomba de calor reversible, agua-agua, modelo flexoTHERM exclusive 5 "VAILLANT", para gas R-410A, alimentación monofásica a 230 V, clase de eficiencia energética A++, potencia calorífica 5,9 kW, COP 4,6, potencia frigorífica 6,9 kW, EER 5,2, presión sonora 35 dBA, dimensiones 1183x595x600 mm, peso 168 kg, con temperatura de impulsión de hasta 65°C, circuito refrigerante con inyección de vapor EVI de alto rendimiento, válvula de 4 vías para inversión de ciclo, intercambiadores de placas de acero inoxidable de alta capacidad con inyección de líquido, calefacción eléctrica adicional de potencia configurable hasta 9 kW, control sensoCOMFORT Radio (VRC 720f), con control de la temperatura con sonda exterior, display digital, inalámbrico, programación diaria y semanal, para control de varios circuitos de calefacción con módulos y termostatos adicionales, módulo de conectividad para control con la App myVAILLANT desde smartphone o tablet y control desde el servicio técnico oficial y módulo hidráulico fluoCOLLECT VMW 11 SI con intercambiador de placas, para el aprovechamiento energético del pozo de aguas subterráneas, y bombas de circulación de alta eficiencia. Regulación: módulo para el control de 2 circuitos adicionales de calefacción, modelo VR 70. Accesorios: kit hidráulico para instalación de bomba de calor flexoTHERM. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai070a | Ud | Bomba de calor reversible, agua-agua, modelo flexoTHERM exclusive 5 "VAILLANT", para gas R-410A, alimentación monofásica a 230 V, clase de eficiencia energética A++, potencia calorífica 5,9 kW, COP 4,6, potencia frigorífica 6,9 kW, EER 5,2, presión sonora 35 dBA, dimensiones 1183x595x600 mm, peso 168 kg, con temperatura de impulsión de hasta 65°C, circuito refrigerante con inyección de vapor EVI de alto rendimiento, válvula de 4 vías para inversión de ciclo, intercambiadores de placas de acero inoxidable de alta capacidad con inyección de líquido, calefacción eléctrica adicional de potencia configurable hasta 9 kW, control sensoCOMFORT Radio (VRC 720f), con control de la temperatura con sonda exterior, display digital, inalámbrico, programación diaria y semanal, para control de varios circuitos de calefacción con módulos y termostatos adicionales, módulo de conectividad para control con la App myVAILLANT desde smartphone o tablet y control desde el servicio técnico oficial y módulo hidráulico fluoCOLLECT VMW 11 SI con intercambiador de placas, para el aprovechamiento energético del pozo de aguas subterráneas, y bombas de circulación de alta eficiencia. (material) | 1 | 13605 | 13605.000 |
| mt42vai501a | Ud | Kit hidráulico para instalación de bomba de calor flexoTHERM, "VAILLANT". (material) | 1 | 1375 | 1375.000 |
| mt38vai611a | Ud | Módulo para el control de 2 circuitos adicionales de calefacción, modelo VR 70 "VAILLANT", con comunicación con protocolo Ebus y 2 sondas de temperatura VR 10. (material) | 1 | 265 | 265.000 |
| mt37www060f | Ud | Filtro retenedor de residuos de latón, con tamiz de acero inoxidable con perforaciones de 0,5 mm de diámetro, con rosca de 1 1/4", para una presión máxima de trabajo de 16 bar y una temperatura máxima de 110°C. (material) | 1 | 18.67 | 18.670 |
| mt37www050e | Ud | Manguito antivibración, de goma, con rosca de 1 1/4", para una presión máxima de trabajo de 10 bar. (material) | 4 | 37.17 | 148.680 |
| mt42www050 | Ud | Termómetro bimetálico, diámetro de esfera de 100 mm, con toma vertical, con vaina de 1/2", escala de temperatura de 0 a 120°C. (material) | 1 | 54.7 | 54.700 |
| mt37sve010e | Ud | Válvula de esfera de latón niquelado para roscar de 1 1/4". (material) | 4 | 16.78 | 67.120 |
| mo005 | h | Oficial 1ª instalador de climatización. (mano de obra) | 6.6 | 23.74 | 156.684 |
| mo104 | h | Ayudante instalador de climatización. (mano de obra) | 6.6 | 21.9 | 144.540 |
| % | % | Costes directos complementarios | 2 % | 15835.394 | 316.708 |
|  |  | Costes directos |  |  | 16152.102 |

## Recursos

**mt42vai070a** Ud Bomba de calor reversible
Datos técnicos: Coste energético 7601.972 MJ; Emisión de CO2 435.509 kg
Residuos:
- embalaje: re150101 Envases de papel y cartón. (componente de residuo); rendimiento 3.263 kg; Código LER 15 01 01; Masa del elemento 1 kg; Volumen 0.001333 m3
- embalaje: re170201 Madera. (componente de residuo); rendimiento 0.74 kg; Código LER 17 02 01; Masa del elemento 1 kg; Volumen 0.000909 m3

**mt37www060f** Ud Filtro retenedor de residuos de latón
Datos técnicos: Coste energético 860.723 MJ; Emisión de CO2 61.001 kg
Residuos:
- embalaje: re150101 Envases de papel y cartón; rendimiento 0.072 kg

**mt37www050e** Ud Manguito antivibración, de goma, con rosca de 1 1/4", para una presión máxima de trabajo de 10 bar
Datos técnicos: Coste energético 185.212 MJ; Emisión de CO2 16.468 kg
Residuos:
- embalaje: re150101 Envases de papel y cartón; rendimiento 0.072 kg

**mt37sve010e** Ud Válvula de esfera de latón niquelado para roscar de 1 1/4"
Datos técnicos: Coste energético 1282.649 MJ; Emisión de CO2 86.201 kg
Residuos:
- embalaje: re150101 Envases de papel y cartón; rendimiento 0.072 kg
