# Unidad aire-agua, bomba de calor aerotérmica, para producción de A.C.S

- Propiedad del archivo: CYPE INGENIEROS, S.A.
- Formato: FIEBDC-3/2002
- Divisa: EUR
- Costes indirectos: 3.00 %
- IVA: 21.00 %

## I Instalaciones

### IC Calefacción, refrigeración, climatización y A.C.S.

#### ICA Agua caliente

**ICA050** Ud Unidad aire-agua, bomba de calor aerotérmica, para producción de A.C.S..
Bomba de calor aerotérmica, aire-agua, para producción de A.C.S., modelo aroSTOR VWL B 150 "VAILLANT", para gas R-290, mural, con depósito de A.C.S. de acero vitrificado de 150 litros, alimentación monofásica a 230 V, potencia calorífica máxima 1,6 kW, clase de eficiencia energética A+, perfil de consumo M, dimensiones 525x543x1658 mm, potencia sonora 45 dBA, resistencia eléctrica de apoyo de 1,2 W, ánodo de magnesio, aislamiento térmico de poliuretano inyectado de 50 mm de espesor, conexiones de ventilación, función antilegionela, protección antihielo. Accesorios: juego de soportes y fijaciones para colocación mural para bomba de calor. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai010b | Ud | Bomba de calor aerotérmica, aire-agua, para producción de A.C.S., modelo aroSTOR VWL B 150 "VAILLANT", para gas R-290, mural, con depósito de A.C.S. de acero vitrificado de 150 litros, alimentación monofásica a 230 V, potencia calorífica máxima 1,6 kW, clase de eficiencia energética A+, perfil de consumo M, dimensiones 525x543x1658 mm, potencia sonora 45 dBA, resistencia eléctrica de apoyo de 1,2 W, ánodo de magnesio, aislamiento térmico de poliuretano inyectado de 50 mm de espesor, conexiones de ventilación, función antilegionela, protección antihielo. (material) | 1.000 | 2755.00 | 2755.00 |
| mt37sve010c | Ud | Válvula de esfera de latón niquelado para roscar de 3/4". (material) | 2.000 | 7.30 | 14.60 |
| mt42vai013a | Ud | Juego de soportes y fijaciones para colocación mural para bomba de calor, "VAILLANT". (material) | 1.000 | 60.00 | 60.00 |
| % | % | Costes directos complementarios | 2 % | 2829.60 | 56.59 |
|  |  | Costes directos |  |  | 2886.19 |
