# Caldera a gas, doméstica, de condensación, mural, para calefacción y A.C.S

- Propiedad del archivo: CYPE Ingenieros S.A.
- Formato: FIEBDC-3/2016
- Programa: Generador de precios de la construcción. CYPE Ingenieros, S.A.
- Fecha: 26/06/2025
- Divisa: EUR
- Costes indirectos: 3 %
- IVA: 21 %

## I Instalaciones

### IC Calefacción, refrigeración, climatización y A.C.S.

#### ICG Calderas a gas

**ICG232** Ud Caldera a gas, doméstica, de condensación, mural, para calefacción y A.C.S.
Caldera mural, de condensación, para calefacción y A.C.S. con microacumulación, modelo VMW 30CF/1-7 SI (N-ES) ecoTEC exclusive "VAILLANT", potencia útil de 3 a 22 kW (80/60°C), potencia de A.C.S. 30 kW, caudal de A.C.S. 17,2 l/min para salto térmico de 25°C, caudal de A.C.S. 14,3 l/min para salto térmico de 30°C, dimensiones 720x440x382 mm, con quemador modulante de gas natural, eficiencia energética clase A+ en calefacción, eficiencia energética clase A en A.C.S., perfil de consumo XXL en A.C.S., con sistema Comfort Safe de funcionamiento de emergencia, bomba de circulación de alta eficiencia, control sensoCOMFORT (VRC 720), con display digital, por cable, programación diaria y semanal, sonda exterior para control de la temperatura, control de varios circuitos de calefacción con módulos y termostatos adicionales, control desde smartphone o tablet mediante la App myVAILLANT para IOS (iPhone e iPad) y Android, para instalar en la pared o en la caldera, sistema dualPOWER de reparto de potencia para calefacción y A.C.S., placa de conexiones y conducto para evacuación de humos. Accesorios: sifón para conexión con la red de recogida de condensados y conexión para válvula de seguridad; neutralizador de condensados. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38vai021i | Ud | Caldera mural, de condensación, para calefacción y A.C.S. con microacumulación, modelo VMW 30CF/1-7 SI (N-ES) ecoTEC exclusive "VAILLANT", potencia útil de 3 a 22 kW (80/60°C), potencia de A.C.S. 30 kW, caudal de A.C.S. 17,2 l/min para salto térmico de 25°C, caudal de A.C.S. 14,3 l/min para salto térmico de 30°C, dimensiones 720x440x382 mm, con quemador modulante de gas natural, eficiencia energética clase A+ en calefacción, eficiencia energética clase A en A.C.S., perfil de consumo XXL en A.C.S., con sistema Comfort Safe de funcionamiento de emergencia, bomba de circulación de alta eficiencia, control sensoCOMFORT (VRC 720), con display digital, por cable, programación diaria y semanal, sonda exterior para control de la temperatura, control de varios circuitos de calefacción con módulos y termostatos adicionales, control desde smartphone o tablet mediante la App myVAILLANT para IOS (iPhone y iPad) y Android, para instalar en la pared o en la caldera, sistema dualPOWER de reparto de potencia para calefacción y A.C.S., placa de conexiones y conducto para evacuación de humos. (material) | 1 | 4200 | 4200.000 |
| mt38vai510a | Ud | Sifón para conexión con la red de recogida de condensados y conexión para válvula de seguridad, "VAILLANT". (material) | 1 | 15 | 15.000 |
| mt38vai512a | Ud | Neutralizador de condensados, "VAILLANT", para colocar entre la caldera y el tubo de desagüe. (material) | 1 | 70 | 70.000 |
| mt38www012 | Ud | Material auxiliar para instalaciones de calefacción y A.C.S. (material) | 1 | 2.1 | 2.100 |
| mo004 | h | Oficial 1ª calefactor. (mano de obra) | 3.267 | 23.74 | 77.559 |
| mo103 | h | Ayudante calefactor. (mano de obra) | 3.267 | 21.9 | 71.547 |
| % | % | Costes directos complementarios | 2 % | 4436.206 | 88.724 |
|  |  | Costes directos |  |  | 4524.930 |

## Recursos

**mt38vai021i** Ud Caldera mural, de condensación
Datos técnicos: Coste energético 4325.858 MJ; Emisión de CO2 337.896 kg
Residuos:
- embalaje: re150101 Envases de papel y cartón. (componente de residuo); rendimiento 2.529 kg; Código LER 15 01 01; Masa del elemento 1 kg; Volumen 0.001333 m3
- embalaje: re170201 Madera. (componente de residuo); rendimiento 0.65 kg; Código LER 17 02 01; Masa del elemento 1 kg; Volumen 0.000909 m3
